# Berlin Togostraße 11 - Umstellung Fernwärme
Angebotsaufforderung (GAEB DA XML 3.2, DA83)
Projekt: 17250
Währung: EUR
Erstellt mit: GXML Toolbox V3.3 R20230829, iTWO_64 V24.0.454, 06.08.2026

## 407 Umstellung Fernwärme
Datum: 06.08.2026
EP-Anteile: Material; Lohn

*Hinweis: Projektbeschreibung*
Projektbeschreibung

Lage der Baumaßnahmen

13351 Berlin

Togostraße 11a (2 Wohnungen im Erdgeschoss, je 3 Wohnungen pro Etage ab 1.Obergeschoss)
Togostraße 11 (je 2 Wohnungen pro Etage)

Insgesamt 29 Wohnungen

Die Gebäude der oben genannten bewohnten Objekte werden von Gas (zentral) auf Fernwärme (zentral) umgestellt. Der Leistungsumfang umfasst insbesondere die Demontage der vorhandenen Gaskesselanlage einschließlich der nicht mehr benötigten Anlagenteile, die Lieferung und Montage einer Fernwärme-Übergabestation sowie die Neuinstallation der erforderlichen Heizungsrohrleitungen einschließlich deren Einbindung in den vorhandenen Anlagenbestand. Darüber hinaus sind sämtliche erforderlichen Dämm-, Prüf-, Inbetriebnahme- und Nebenleistungen Bestandteil der Ausschreibung.

Im Zuge der Umstellung werden die Heizkörper mit neuen Thermostatventilen ausgestattet und ein hydraulischer Abgleich der Heizungsanlage durchgeführt, um eine bedarfsgerechte und energieeffiziente Wärmeverteilung sicherzustellen.

Alle Leistungen sind gemäß den anerkannten Regeln der Technik, den einschlägigen DIN-, DIN EN- und VDI-Richtlinien sowie den geltenden gesetzlichen Vorschriften und den technischen Anschlussbedingungen des zuständigen Fernwärmeversorgers auszuführen.

Ausführungszeitraum ab 01. September 2026
Fertigstellung (Inbetriebnahme der Heizung für die Wohnungen): bis 31.Oktober 2026
Fertigstellung (Gesamt): bis 31. Dezember 2026

### Bereich 01 Umstellung Fernwärme

#### Abschnitt 01.01 Demontage & Rückbau

**01.01.0010 Demontage der bestehenden Wärmeerzeugungsanlage**
*** Pauschalposition
Demontage der bestehenden zentralen Gaskesselanlage Buderus Logano GE315 mit einer Nennwärmeleistung von 230 kW einschließlich aller zugehörigen Anlagenteile und Komponenten, wie Pumpen, Armaturen, Rohrleitungsanschlüsse, Regelungs- und Sicherheitseinrichtungen, Ausdehnungsgefäß, der nicht mehr benötigten Elektroanschlüsse und elektrischen Installationen sowie sonstigem Zubehör. Einschließlich Trennung sämtlicher Medienanschlüsse, fachgerechtem Ausbau, Abtransport und ordnungsgemäßer Entsorgung der demontierten Anlagenteile sowie aller erforderlichen Nebenleistungen.
.
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Menge: 1,000 psch

**01.01.0020 Demontage des bestehenden Warmwasserspeichers**
*** Pauschalposition
Demontage des bestehenden Warmwasserspeichers COSMO CS 400_B W mit einem Speicherinhalt von 385 Litern einschließlich aller zugehörigen Rohrleitungsanschlüsse, Armaturen, Befestigungen sowie sonstigen Anlagenteile. Einschließlich Entleerung des Speichers, Trennung sämtlicher Anschlüsse, fachgerechtem Ausbau, Abtransport und ordnungsgemäßer Entsorgung der demontierten Anlagenteile sowie aller erforderlichen Nebenleistungen.
Menge: 1,000 psch

**01.01.0030 Stilllegung und Demontage der Gasinstallation**
*** Pauschalposition
Stilllegung und Demontage der nicht mehr benötigten Gasleitungen im Heizraum einschließlich Armaturen, Befestigungen und Zubehör. Einschließlich fachgerechter Trennung, Verschluss der verbleibenden Leitungen sowie aller erforderlichen Nebenleistungen.
Menge: 1,000 psch

**01.01.0040 Demontage der Abgasanlage**
*** Pauschalposition
Demontage der vorhandenen Abgasanlage einschließlich Abgasleitungen, Verbindungsstücke, Befestigungen und Zubehör. Einschließlich fachgerechtem Ausbau, Abtransport und ordnungsgemäßer Entsorgung sowie aller erforderlichen Nebenleistungen.
Menge: 1,000 psch

**01.01.0050 Rückbau Gaszähler**
Rückbau Gaszähler

Abstimmung mit örtlichem Gasversorger zum Rückbau der vorhandenen Gaszähler und Übergabe an Gasversorger.
Dokumentation Geschosszuordnung, Zählernummer, Ausbaustand, Ausbaudatum
Menge: 1,000 Stk

**01.01.0060 Demontage der nicht mehr benötigten Rohrleitungen**
Demontage der im Zuge der Umstellung auf Fernwärme nicht mehr benötigten Rohrleitungen einschließlich der zugehörigen Form- und Verbindungsstücke, Armaturen, Rohrhalterungen, Befestigungen sowie vorhandener Rohrdämmungen.

Die Leistung umfasst die fachgerechte Trennung der außer Betrieb gehenden Leitungsabschnitte von den im Betrieb verbleibenden Anlagenteilen, den Ausbau der nicht mehr benötigten Rohrleitungen sowie den dauerhaften und fachgerechten Verschluss verbleibender Anschlussstellen.

Einschließlich Abtransport und ordnungsgemäßer Entsorgung der demontierten Rohrleitungen, Dämmstoffe und sonstigen anfallenden Materialien sowie aller erforderlichen Trenn-, Ausbau- und Nebenleistungen.
Menge: 30,000 lfm

#### Abschnitt 01.02 Fernwärme-Übergabestation

**01.02.0010 Übergabestation Pewo CAD Typ: IIB-180/50/kW**
PEWO Angebosnummer: P25030508-001

Bestehend aus:

1 STK Übergabestation an BEW ÜS

Leistung Winter: 180 kW
Leistung Sommer: 50 kW
Nenndruck: 25 bar
max. Betriebsdruck: 16 bar
Nenntemperatur: 110 °C
max. Temperatur: 120 °C
Temperatur Winter VL: 110 °C
Temperatur Winter RL: 56 °C
Temperatur Sommer VL: 80 °C
Temperatur Sommer RL: 40 °C
maximaler Volumenstrom: 3,01 m³/h
Nennweite (DN): 32
delta p (min): 0,8 bar
delta p (max): 16 bar
Strömungsgeschwindigkeit: 0,82 m/s
Kategorie nach DGRL: ART.4ABS3
Berechnungsgrundlage DGRL: max. Druck

2 STK Flansch
1 STK Tauchhülse
2 STK Füllen und Entleerung
1 STK Hauszentrale mit Sicherheitstechnik

Leistung Winter: 180 kW
Leistung Sommer: 50 kW
Nenndruck: 6 bar
Ansprechdruck Sicherheitsventil: 3 bar
Nenntemperatur: 70 °C
max. Temperatur: 95 °C
Temperatur Winter VL: 70 °C
Temperatur Winter RL: 53 °C
Temperatur Sommer VL: 70 °C
Temperatur Sommer RL: 37 °C
Volumenstrom: 9,31 m³/h
Nennweite (DN): 50
Strömungsgeschwindigkeit: 1,17 m/s
Kategorie nach DGRL: ART.4ABS3
Berechnungsgrundlage DGRL: max. Druck

1 STK Durchgangsventil
1 STK Antrieb elektr. dig.STR  m.SF.
  24VAC/DC 0-10V 4-20mA 31s Hub 6mm 500N
1 STK Plattenwärmeübertrager
1 STK Wärmedämmung für Wärmeübertrager
1 STK Tauchhülse
1 STK Sicherheitstemp.-Wächter + Temp.- Regler
1 STK Sicherheitsventil-Feder GÖTZE 851 H4  3bar
1 STK Anschuss Druckhaltung
1 STK Manometer
1 STK Füllen und Entleerung
1 STK Heizkreis geregelt

Leistung: 180 kW
Nenndruck: 6 bar
Ansprechdruck Sicherheitsventil: 3 bar
Nenntemperatur: 70 °C
max. Temperatur: 95 °C
Temperatur Winter VL: 70 °C
Temperatur Winter RL: 53 °C
Volumenstrom: 9,31 m³/h
Nennweite (DN): 50
Strömungsgeschwindigkeit: 1,17 m/s
delta p max (Hausanlage): 0,5 bar
Kategorie nach DGRL: ART.4ABS3
Berechnungsgrundlage DGRL: max. Druck

1 STK Dreiwegeventil PEWO
1 STK Antrieb elektr.
  24VAC 0-10V 4-20mA 30s Hub 5,5mm 400N
1 STK Umwälzpumpe GRUNDFOS MAGNA3 40-120F
1 STK Rüchschlagventil
1 STK Passstück für Wärmezähler
2 STK Messstelle für Wärmezähler
1 STK Schmutzfänger
2 STK Kugelhahn mit Thermometer
2 STK Manometer
1 STK Tauchhülse
2 STK Füllen und Entleerung
1 STK TWE-Ladekreis vorgeregelt Puffer Aqua D
Leistung: 50 kW
Nenndruck: 6 bar
Ansprechdruck Sicherheitsventil: 3 bar
Nenntemperatur: 70 °C
max. Temperatur: 95 °C
Temperatur VL: 70 °C
Temperatur RL: 37 °C
Volumenstrom: 1,33 m³/h
Nennweite (DN): 25
Strömungsgeschwindigkeit: 0,63 m/s
Kategorie nach DGRL: ART.4ABS3
Berechnungsgrundlage DGRL: max. Druck
1 STK Umwälzpumpe geregelt
1 STK Rückschlagventil
1 STK Passstück für Wärmezähler QP 1,5  DN15(3/4"AG) PN16 110mm
2 STK Messstelle für Wärmezähler
1 STK Schmutzfänger
2 STK Kugelhahn mit Thermometer
2 STK Füllen und Entleerung
1 STK Standmontagerahmen 50 normale Auslage
  B:1700 H:1650 Grundanstrich Auslage: 400
  4 STK Verstellfuß PEWO mit Höhenregulierung
  M16 Gesamthöhe 95mm Schr. 70mm m. Schaft
1 PSCH Wärmedämmung der Fernwärmestation mit
pewoPUR-Schaum-System:
Isolierschalen aus geschlossenzelligem
PUR-Hartschaum  mit umlaufender Nut
und Federverbindung über
Edelstahlklemmen, Form
angepasst an die Kontur der Armatur. Zu
Service
zwecken leicht demontierbar und
wiederverwendbar.
Außenmantel nicht notwendig, da glatte
Oberflächenstruktur.
1 STK Schaltschrank mit DDC
Schaltschrank Stahlblech (IP54)
 / Fabrikat PEWO
Gehäuse mit Tür in lackiertem Stahlblech
RAL7035, abgedichtete Tür mit
inliegenden
Scharnieren, Kabeleinführung von unten,
Schaltschrank ausgeführt nach
VDE0660-6/11.6 mit Prüfung und
Protokollierung
nach VDE0100/Teil0610 und Bestätigung
nach VBG4, der Schaltplan nach 61346
erstellt und
nach EN81346 ausgeführt.
Einspeisung 230 V / 10 A-  DDC mit LCD-Bediengerät
Betriebsfertige Software zur
optimierten,außentemperatur
geführten Vorlauftemperaturregelung von
Heizungs- Kälteanwendung und
Trinkwasserwärmern
mit zwei Heizkreisen oder
Heizungspufferschaltung. Skalierbar
mit weiteren Controllern und
Feldmodulen zu Erweiterung von
Regelkreisen.
Schnittstellen: bereits im Regler
integriert
BacNet, ModBus, MBus (3 Zähler)
Optionen:- Aufschaltung pewoLive
pewoWeb Servicesupport über Router- Datenpunkterfassung USB
Alle erforderlichen Anlagenfühler sind
inklusive,der
Außentemperaturfühler ist beigelegt
(Montage
bauseitig). Speicher-/Pufferfühler 4,5m
nach Planung ergänzt
(Montage und ggf. Verlängerung
über Kabeldose bauseits)
Der Anschlußwert beträgt: max. 1 KW -
230V AC
1 STK DDC-Controller mit Anlagensoftware
1 STK Bediendisplay für Regler
--- Beipack im Schaltschrank ---
1 STK Witterungsfühler im Gehäuse
2 STK Speicher-/ und Pufferfühler Kabelsensor 10m
1 STK Stationsverkabelung
--  FWKS-Verkabelung Ausführung PEWO
Anbringen und Anklemmen des
Schaltschrankes
sowie der Feldgeräte mit allen
Nebenarbeiten
und Hilfsmaterialien komplett
ausgeführt.
Prüfen der angeschlossenen Feldgeräte
auf
Funktion, Wirksinn und Zugehörigkeit.
Funktionsprobe der Steuerung unter
Werkstatt
bedingungen und Erstellen der
entsprechenden
Prüfprotokolle.------------------------------------------------
Für den Fall der mehrmoduligen
Lieferung, ist
die örtliche Fertigstellung, nach
beiliegendem
Schaltplan bauseits zu realisieren.
Gern übernimmt dies unser PEWO-
Servicetechniker
zu den allgemeinen Servicekonditionen
für Sie.
Bitte erfragen Sie diese Leistung, wenn
wir
Ihnne Ünterstützung leisten sollen.
HINWEIS: Eine beauftragte Inbetriebnahme
beinhaltet diese Leistungen nicht. Gern
über
nehmen wir gegen Kostenberechnung die Fertigverkabelung der Anlagenmodule.
Bauseits zu erbringende Verkabelung,
falls nicht
im Angebot gesondert ausgewiesen:- Kabelverlegung Aussenfühler mit
Fühlerinstallation- Spannungsversorgung Schaltschrank ab
Unterverteilung- Busverkabelung, Gerätebusverbindungen- Routereinbindung in Netzwerk
Menge: 1,000 Stk

**01.02.0020 Pufferspeicher Stahl 1000 ltr. 3bar für Aqua D mit Wärmedämmung**
Pufferspeicher PS1000 mit
Energieeffizienzklasse C

Behälter aus Stahl S235JR, innen roh,
außen grundiert, Anschlüsse nach
Kundenvorgabe soweit technisch möglich,
Zeichnungserstellung nach
Auftragseingang,
Standspeicher auf Fußring.
Das Heizungswasser ist entsprechend
VDI 2035, Vermeidung von Korrosion in
Heizungsanlagen, zu behandeln.
Die Planung und Errichtung der Anlage
erfolgt nach technischen Regeln
zur Vermeidung von Sauerstoffkorrosion
(z.B. VDI 2035, DIN EN 12828(3), DIN
4726...).
Behälter: PS1000 ECO
Nenninhalt: 1000L
Druckstufe: 3bar
Betriebstemperatur: 95°C
Isolierung Polyline 100mm RAL9006
Durchmesser: 790mm
Behälterhöhe: ca.2130mm
Kippmaß: ca. <= 2200mm
Leergewicht: 108,55kg
Anschlüsse:- ohne Reinigungsflansch- mit 2" IG Prüföffnung- Anschlüsse: 8x 1 1/2"IG- Fühler: 6x 1/2"IG
2 STK  Einschraubtauchhülse ZIEGLER
1 STK  Bimetallthermometer HENSEL BIST DM80
Menge: 1,000 Stk

**01.02.0030 Inbetriebnahme Auftragspauschale**
*** Pauschalposition
*** Bedarfsposition ohne GB
Die Auftragspauschale beinhaltet die
einmalige Anfahrt des Technikers an den
Anlagenstandort in Deutschland,
die Vor- und Nachbereitung des Einsatzes
sowie die Aufwände für die
Auftragsdisposition.
Menge: 1,000 psch

**01.02.0040 Inbetriebnahme Übergabestation**
*** Pauschalposition
*** Bedarfsposition ohne GB
Leistungsbeschreibung der Arbeiten
zur
Inbetriebnahme:
·  Überprüfung der korrekten
  Einbindung der gelieferten Station
  (Fernwärme, Heizung,Wasser)
·  Überprüfung der Zuordnung und
  Wirkrichtung Temperaturfühler,
  Ventile, Stellantriebe,Pumpen
  ansteuerung und Sicherheits
  einrichtungen
·  Sichtprüfung der Station auf
  wasserseitige Dichtheit
·  Einstellung der Volumenströme
  anhand der Stationsauslegung
  (Heizkreis, WWB)
·  Parametrierung der
Stationsparameter
  nach Vorgaben des Auftraggebers
·  Probebetrieb der Station mit
  Optimierung der Stationsparameter
  und Überprüfung der Sicherheits
  einrichtungen Einweisung in die
·  in die Station
·  Protokollierung der Inbetriebnahme
  und Einweisung
Ausgenommen aus der Inbetriebnahme
sind folgende Einstellarbeiten:
·  Parametrierung Gebäudeleittechnik
  (BACnet, ModBus, LON usw.),
  Fernauslesung,Modemaufschaltung
  usw. und daraus resultierenden
  Arbeiten und Hilfestellungen. Diese
  Diese Arbeiten werden gesondert
  angeboten und beauftragt.
·  Parametrierung von WMZ über
 Software
·  Parametrierung des Primärvolumen
  stroms/-differenzdrucks, die
  durch den Versorger
  einzustellen und zu plombieren sind.
Achtung, wichtiger Hinweis:
Fernwärmestationen bzw.
Stationsbestandteile bis max.
Prüfgruppe I(KAT I der DGRL) gelten als
Arbeitsmittel gem. BetrSichV §14 und
dürfen nur durch befähigtes Personal
(bP) in Betrieb genommen werden.
Fernwärmestationen bzw.
Stationsbestandteile ab Prüfgruppe II
(KAT II der DGRL) sind gem.
BetrSichV § 15 vor Inbetriebnahme
und nach Wiederinbetriebnahme in
Folge von Änderungen prüfpflichtig.
Hier ist eine Abnahme durch eine
Zentrale Überwachungsstelle (ZÜS)
erforderlich. Fernwärmestationen bzw.
Stationsbestandteile ab Prüfgruppe II
(KAT II der DGRL) sind gem.
BetrSichV § 16 wiederkehrend zu
prüfen.
Kosten für eine Abnahme durch eine
Zentrale Überwachungsstelle (ZÜS)
sind nicht Bestandteil der
Inbetriebnahme und werden nach
Aufwand berechnet.
Bitte beachten Sie, dass zur
Vermeidung von zusätzlichen Kosten
im Rahmen der IB, alle in der Einbau-,
Bedienungs- und Wartungsanleitung
aufgeführten Bedingungen erfüllt sein
müssen. Sollten sich durch fehlende
Voraussetzungen Wartezeiten
ergeben, die nicht durch PEWO zu
verantworten sind, werden wir Ihnen
diese berechnen.
Menge: 1,000 psch

#### Abschnitt 01.03 Trinkwassererwärmung - TWW Aqua D 2-stufig

**01.03.0010 Kompaktstation pewoCAD Aqua D sek. an Puffer**
PEWO Angebosnummer: P25030508-001

PEWO Typ: D-PM-ZW-R1/120kW
bestehend aus:
1 STK  TWE-Ladekreis Typ:PM
Leistung: 120 kW
Nenndruck: 6 bar
Ansprechdruck Sicherheitsventil: 3 bar
Nenntemperatur: 70 °C
max. Temperatur: 90 °C
Temperatur VL: 70 °C
Temperatur RL: 25 °C
Volumenstrom: 2,35 m³/h
Nennweite (DN): 25
Strömungsgeschwindigkeit: 1,11 m/s
Kategorie nach DGRL: ART.4ABS3
Berechnungsgrundlage DGRL: max. Druck
2 STK  Kugelhahn m.MST WESA 712  FÜ WMZ M10x1
1 STK  Passstück für Wärmemengenzähler Qp2,5
DN20(1"AG) PN16 190mm
1 STK  Schmutzfänger  BARBERI art.50
2 STK  Maschinenthermometer PEWO 0-120°C GK1,6
2 STK  Einschweißtauchhülse für Kabelfühler
2 STK  F&E-Kugelhahn  WESA Royal 1532
1 STK  Dreiwegemischventil  PEWO
1 STK  Stellantrieb elek. mit Notstellfunktion
1 STK  Umwälzpumpe geregelt
1 STK  Warmwasserkreis Typ:D
Leistung Winter: 120 kW
Leistung Sommer: 120 kW
Nenndruck: 10 bar
Ansprechdruck Sicherheitsventil: 10 bar
Nenntemperatur: 60 °C
max. Temperatur: 90 °C
Temperatur Winter VL: 60 °C
Temperatur Winter RL: 12 °C
Temperatur Sommer VL: 60 °C
Temperatur Sommer RL: 12 °C
Volumenstrom: 2,19 m³/h
Nennweite (DN): 25
Strömungsgeschwindigkeit: 1,04 m/s
Kategorie nach DGRL: ART.4ABS3
Berechnungsgrundlage DGRL: Betriebsdruck
  2-stufige Trinkwassererwärmung für Rück
  laufauskühlung mit Vor- und Nachwärmer
  Zirkulations- und Nachwärmer:
1 STK  Gelöt. Platten-Wärmeübertrager DANFOSS
1 STK  Isolierung  PEWO  für Wärmetauscher Vorwärmer:
1 STK  Gelöt. Platten-Wärmeübertrager DANFOSS
1 STK  Isolierung  PEWO  für Wärmetauscher
1 STK  Aufbau-Thermostat  JUMO  ATHs-20 STW
1 STK  Rückflußverhinderer  ROSSWEINER  DVGW
2 STK  Kugelhahn BEE 984T DVGW 65/95°C
1 STK  Maschinenthermometer PEWO 0-120°C GK1,6
1 STK  Membran-Sicherheitsventil  CALEFFI  531
1 STK  F&E-Kugelhahn WESA DVGW Alugriff grün
1 STK  Zirkulationskreis
Leistung: 10 kW
Nenndruck: 10 bar
Ansprechdruck Sicherheitsventil: 10 bar
Nenntemperatur: 60 °C
max. Temperatur: 70 °C
Temperatur Zirkulationseintritt: 55 °C
Volumenstrom: 1,75 m³/h
Nennweite (DN): 25
Strömungsgeschwindigkeit: 0,83 m/s
Kategorie nach DGRL: ART.4ABS3
Berechnungsgrundlage DGRL: Betriebsdruck
1 STK  Kugelhahn BEE 984T DVGW 65/95°C m.Therm.
1 STK  Umwälzpumpe GRUNDFOS ALPHA 2 25-60 N
1 STK  Strangregulierventil OVENTROP AquastromC
1 STK  Rückflußverhinderer ABA BEUL DVGW
1 PSCH Wärmedämmung mit pewoPUR-Schaum-System
1 STK  Schaltschrank Siemens POL467
1 STK  Bediengerät für DDC
--- Beipack im Schaltschrank ---
2 STK  Speicher-/ und Pufferfühler Kabelsensor 10m
1 STK  Imit Warmwasserbereitung
1 STK  Standmontagerahmen 40 lang norm. Auslage
4 STK  Verstellfuß PEWO mit Höhenregulierung
Menge: 1,000 Stk

**01.03.0020 Inbetriebnahme Auftragspauschale**
*** Pauschalposition
*** Bedarfsposition ohne GB
Die Auftragspauschale beinhaltet die
einmalige Anfahrt des Technikers an den
Anlagenstandort in Deutschland,
die Vor- und Nachbereitung des Einsatzes
sowie die Aufwände für die
Auftragsdisposition.
Menge: 1,000 psch

**01.03.0030 Inbetriebnahme Trinkwassererwärmer**
*** Pauschalposition
*** Bedarfsposition ohne GB
Leistungsbeschreibung der Arbeiten zur
Inbetriebnahme:
·  Überprüfung der korrekten Einbindung der gelieferten Station (Fernwärme,
  Heizung,Wasser)
·  Überprüfung der Zuordnung und
  Wirkrichtung Temperaturfühler,
  Ventile,Stellantriebe,Pumpenan
  schlüsse und Sicherheitseinrichtungen
·  Sichtprüfung der Station auf
  wasserseitige Dichtheit
·  Einstellung der Volumenströme
  anhand der Stationsauslegung
  (Heizkreis, WWB)
·  Parametrierung der Stationsparameter
  nach Vorgaben des Auftraggebers
·  Probebetrieb der Station mit
  Optimierung der Stationsparameter
  und Überprüfung der Sicherheits
  -einrichtungen
·  Einweisung in die Station
·  Protokollierung der Inbetriebnahme
  und Einweisung
Ausgenommen aus der Inbetriebnahme
sind folgende Einstellarbeiten:
·  Parametrierung Gebäudeleittechnik
  (BACnet,ModBus, LON usw.),
  Fernauslesung,Modemaufschaltung
  usw. und daraus resultierenden
  Arbeiten und Hilfestellungen. Diese
  Arbeiten werden gesondert angeboten
  und beauftragt.
·  Parametrierung von WMZ über
  Software
·  Parametrierung des
Primärvolumenstroms/-differenzdrucks,
  die durch den Versorger einzustellen
  und zu plombieren sind.
Achtung:
Bitte beachten Sie, dass zur Vermeidung
von zusätzlichen Kosten
anlässlich der IB, alle in der
Einbau-, Bedienungs- und Wartungs
anleitung aufgeführten Inbetriebnahme
Voraussetzungen erfüllt sein müssen.
Sollten sich durch fehlende
Voraussetzungen Wartezeiten ergeben,
die nicht durch PEWO zu verantworten
sind,werden wir Ihnen diese zusätzlich
mit 53,0 EUR/h (netto) berechnen.
Menge: 1,000 psch

#### Abschnitt 01.04 Montage der Anlagentechnik

**01.04.0010 Montage und hydraulische Einbindung der Fernwärme-Übergabestation**
*** Pauschalposition
Montage, Ausrichtung und betriebsbereite Aufstellung der Fernwärme-Übergabestation am vorgesehenen Aufstellort einschließlich aller erforderlichen Befestigungsarbeiten. Herstellung der hydraulischen Einbindung auf der Primär- und Sekundärseite einschließlich sämtlicher Anschluss-, Anpassungs-, Schweiß- und Pressarbeiten an den Anschlussstutzen der Station. Sämtliche zur betriebsbereiten Montage erforderlichen Nebenleistungen sind Bestandteil dieser Position.
Menge: 1,000 psch

**01.04.0020 Montage und hydraulische Einbindung des Pufferspeichers**
*** Pauschalposition
Montage, Ausrichtung und betriebsbereite Aufstellung des Pufferspeichers einschließlich aller erforderlichen Befestigungsarbeiten sowie hydraulischer Einbindung in das Heizungsnetz. Die Leistung umfasst sämtliche erforderlichen Anschluss-, Anpassungs- und Montagearbeiten einschließlich aller Nebenleistungen.
Menge: 1,000 psch

**01.04.0030 Montage und hydraulische Einbindung der Trinkwasserstation**
*** Pauschalposition
Montage, Ausrichtung und betriebsbereite Aufstellung der Trinkwasserstation einschließlich Herstellung sämtlicher erforderlicher hydraulischer Anschlüsse an das Heizungs- und Trinkwassersystem. Die Leistung umfasst sämtliche Anschluss-, Anpassungs-, Befestigungs- und Montagearbeiten einschließlich aller erforderlichen Nebenleistungen.
Menge: 1,000 psch

**01.04.0050 Installation der erforderlichen Elektroanschlüsse und elektrischen Installationen**
*** Pauschalposition
Herstellen der für den Betrieb der Fernwärme-Übergabestation und der zugehörigen Anlagenteile erforderlichen Elektroanschlüsse und elektrischen Installationen einschließlich Leitungsverlegung, Anschluss der Pumpen, Regelungs- und Steuerungseinrichtungen sowie aller erforderlichen Schalt-, Anschluss- und Nebenarbeiten zur betriebsbereiten Inbetriebnahme der Anlage.
Menge: 1,000 psch

#### Abschnitt 01.05 Rohrleitungsinstallation

*Hinweis: Bestandsaufnahme und Installation der Heizungsrohrleitungen*
Bestandsaufnahme und Installation der Heizungsrohrleitungen'
Durchführung einer Bestandsaufnahme vor Ausführungsbeginn zur Erfassung der vorhandenen Heizungsanlage einschließlich Ermittlung der Leitungswege, Rohrleitungslängen, Rohrdimensionen, Anschlussstellen sowie der für die Rohrleitungsinstallation erforderlichen Formstücke, Armaturen und sonstigen Einbauteile. Die Ergebnisse der Bestandsaufnahme sind zu dokumentieren und dem Auftraggeber vor Beginn der Ausführungsarbeiten zur Prüfung und Freigabe vorzulegen.

Auf Grundlage der freigegebenen Bestandsaufnahme sind die erforderlichen Materialien zu liefern sowie die Heizungsrohrleitungen einschließlich aller notwendigen Formstücke, Übergänge, Rohrhalterungen, Befestigungen und Nebenleistungen fachgerecht zu montieren.

Die Rohrleitungsinstallation auf der Primärseite der Fernwärme-Übergabestation ist mit geschweißten Rohrverbindungen auszuführen. Die Rohrleitungsinstallation auf der Sekundärseite ab der Hauszentrale kann mittels Pressverbindungssystem hergestellt werden.

Die neu installierten Rohrleitungen sind entsprechend den örtlichen Gegebenheiten zu verlegen und fachgerecht an den vorhandenen Anlagenbestand anzuschließen. Erforderliche Anpassungsarbeiten an den Bestandsleitungen sowie sämtliche Montage-, Verbindungs- und Befestigungsarbeiten sind Bestandteil der Leistung.

Sämtliche Aufmaß-, Dokumentations- und Nebenleistungen sind in die Position einzukalkulieren.

**01.05.0010 Stahlrohr 1"**
Menge: 5,000 lfm

**01.05.0020 Stahlrohr 1¼"**
Menge: 6,000 lfm

**01.05.0030 Stahlrohr 1½"**
Menge: 3,000 lfm

**01.05.0040 Stahlrohr 2"**
Menge: 6,000 lfm

**01.05.0050 Stahlrohr 2½"**
Menge: 2,000 lfm

**01.05.0060 Stahlrohr 3"**
*** Bedarfsposition ohne GB
Menge: 1,000 lfm

**01.05.0070 Kupferrohr 28 mm**
Menge: 5,000 lfm

**01.05.0080 Kupferrohr 35 mm**
Menge: 6,000 lfm

**01.05.0090 Kupferrohr 42 mm**
Menge: 3,000 lfm

**01.05.0100 Kupferrohr 54 mm**
Menge: 2,000 lfm

**01.05.0120 Kernbohrungen und Wanddurchführungen**
Herstellen erforderlicher Kernbohrungen sowie Wand- und Deckendurchführungen für Heizungsrohrleitungen einschließlich fachgerechter Ausführung, Verschluss der Durchführungen und aller erforderlichen Nebenleistungen.
Menge: 4,000 Stk

**01.05.0130 Brandschutzabschottungen**
Lieferung und Herstellung von Brandschutzabschottungen an Rohrdurchführungen durch feuerwiderstandsfähige Bauteile entsprechend den geltenden Vorschriften einschließlich aller erforderlichen Nebenleistungen.
Menge: 4,000 Stk

**01.05.0140 Rohrdämmung Heizungsleitungen**
Lieferung und fachgerechte Montage der Wärmedämmung an
sämtlichen neu verlegten Heizungsrohrleitungen einschließlich
Formteilen, Armaturen und Rohrbefestigungen, soweit technisch erforderlich.
Einschließlich aller erforderlichen Nebenleistungen sowie
sauberem Abschluss der Dämmarbeiten.
Menge: 30,000 lfm

**01.05.0150 Rohrbefestigungen und Tragsysteme**
*** Pauschalposition
Lieferung und Montage der für die Rohrleitungsinstallation erforderlichen Rohrbefestigungen und Tragsysteme einschließlich Rohrschellen, Montageschienen, Konsolen, Gewindestangen, Befestigungsmaterialien sowie schallentkoppelnder Befestigungselemente. Die Befestigung der Rohrleitungen ist entsprechend den anerkannten Regeln der Technik sowie den Herstellerangaben unter Berücksichtigung der Rohrdimensionen und Lasten auszuführen. Sämtliche Anpassungs-, Montage- und Nebenleistungen sind Bestandteil dieser Position
Menge: 1,000 psch

#### Abschnitt 01.06 Hydraulischer Abgleich & Armaturen

**01.06.0010 Terminliche Abstimmung mit den Mietern sowie Bestandsaufnahme der Heizkörper**
*** Pauschalposition
Terminliche Abstimmung mit Mieter

Terminliche Abstimmung und Koordination mit den Mietern zur Durchführung der erforderlichen Wohnungsbegehungen.
Die Terminabstimmung ist rechtzeitig mit den Mietern durchzuführen. Nicht angetroffene Mieter sind mindestens zweimal erneut zu kontaktieren und entsprechende Terminversuche zu dokumentieren. Aufnahme der vorhandenen Heizkörper einschließlich Ermittlung der Bauart, Abmessungen und vorhandenen Ventileinsätze als Grundlage für den hydraulischen Abgleich. Auf Grundlage der Bestandsaufnahme sind die erforderlichen Ventileinsätze zu ermitteln sowie deren Bestellung, Lieferung und Bereitstellung für die Montage zu veranlassen. Die Montage der Ventileinsätze erfolgt über die hierfür vorgesehenen Leistungspositionen. Sämtliche erforderlichen Koordinations-, Dokumentations- und Nebenleistungen sind Bestandteil dieser Position.
Menge: 1,000 psch

**01.06.0020 Einbau Thermostatventile DN 15**
Einbau Thermostatventile DN 15

Thermostatventileinheit DN 15 Eck- oder Durchgang
austauschen für den hydraulischen Abgleich.
Fachgerechte Demontage und Entsorgung des alten
Ventils und des Fühlers.
Die Anschlüsse für den Einbau des neuen Ventils werden komplett vorbereitet, inkl. aller Form- und Verbindungsstücke. Neues Danfoss RA-DV Ventil montieren und einstellen auf die vorgegebenen Werte des AG. Den Fühler auf das Ventil montieren. Nach dem Füllen und Entlüften der Anlage erfolgt eine Kontrolle auf Dichtigkeit.
Bei dieser Montage ist der Arbeitsbereich gegen Verschmutzung zu sichern.
Schriftliche Bestätigung der Ausführung des hydraulischen Abgleichs. Ausfüllen des VdZ-Formulars.

Thermostatventil:
Danfoss RA-DV Durchgang 013G7724
Danfoss RA-DV Eck  013G7723
Danfoss RA-DV Winkel rechts023G7719
Danfoss RA-DV Winkel links013G7720
Danfoss RA-DV UK (axial) 023G7710
Danfoss VHS-DV

Thermostatkopf:
Danfoss Aero RA Fühler eingebaut015G4598
Danfoss Aero RA Fernfühler015G4592

liefern und montieren
Menge: 100,000 Stk

**01.06.0030 Einbau Thermostatventile DN 20**
*** EP-Aufgliederung gefordert
*** Bedarfsposition ohne GB
Einbau Thermostatventile DN 20

Thermostatventileinheit austauschen für den hydraulischen Abgleich, DN 20 Eck- oder Durchgang
Wie zuvor jedoch DN 20

Thermostatventil:
Danfoss RA-DV Durchgang 013G7726
Danfoss RA-DV Eck  013G7725
Danfoss VHS-DV
Thermostatkopf:
Danfoss Aero RA Fühler eingebaut015G4598
Danfoss Aero RA Fernfühler015G4592

liefern und montieren
Menge: 1,000 Stk

**01.06.0040 Komplette Heizungsanlage des Gebäudes entleeren, befüllen und entlüften**
*** Pauschalposition
Komplette Heizungsanlage des Gebäudes entleeren,
befüllen und entlüften-

nach den Arbeiten wieder befüllen, gem. VDI 2035, und entlüften, falls erforderlich auch mehrmalig nachentlüften.
Menge: 1,000 psch

#### Abschnitt 01.07 Prüfungen, Inbetriebnahme und Dokumentation

**01.07.0010 Dichtheitsprüfung**
*** Pauschalposition
Durchführung der Dichtheitsprüfung der neu installierten Heizungsrohrleitungen einschließlich Dokumentation und Beseitigung eventuell festgestellter Undichtigkeiten sowie aller erforderlichen Nebenleistungen.
Menge: 1,000 psch

**01.07.0020 Spülung der Heizungsanlage**
*** Pauschalposition
Spülung der neu installierten Heizungsanlage einschließlich sämtlicher Rohrleitungen, Armaturen und Anlagenteile zur Entfernung von Schmutz-, Montage- und Fertigungsrückständen vor der Inbetriebnahme. Die Ausführung hat entsprechend den Herstellervorgaben sowie den anerkannten Regeln der Technik zu erfolgen. Einschließlich aller erforderlichen Nebenleistungen und Dokumentation.
Menge: 1,000 psch

**01.07.0030 Inbetirebnahme der Gesamtanlage**
*** Pauschalposition
Inbetriebnahme der gesamten Heizungsanlage einschließlich Funktionsprüfung sämtlicher Anlagenteile, Kontrolle der Regelungsfunktionen, Überprüfung der Betriebsparameter sowie Durchführung eines Probebetriebes bis zur betriebsbereiten Übergabe an den Auftraggeber. Sämtliche erforderlichen Einstell-, Kontroll- und Nebenleistungen sind Bestandteil dieser Position.
Menge: 1,000 psch

**01.07.0040 Obermonteurstunden**
Obermonteurstunden

für unvorhersehbare Arbeiten
Menge: 1,000 Std

**01.07.0050 Monteurstunden**
Monteurstunden

für unvorhersehbare Arbeiten
Menge: 1,000 Std

**01.07.0060 Helferstunden**
Helferstunden

für unvorhersehbare Arbeiten
Menge: 1,000 Std

**01.07.0070 Bestands- und Revisionsunterlagen**
*** Pauschalposition
Erstellung und Übergabe der Revisionsunterlagen einschließlich Bestandsplänen, Dokumentation der eingebauten Komponenten, Prüfprotokollen sowie aller für den Anlagenbetrieb erforderlichen Unterlagen.
Menge: 1,000 psch
